# Hans-Verbeek-Schule, Dachsanierung, 2. BA
Angebotsaufforderung (GAEB DA XML 3.3, DA83)
Projekt: 25.01...
Währung: EUR
Vergabeart: Öffentliche Ausschreibung
Erstellt mit: GXML Toolbox V3.3 R20220330, ORCA AVA 27 27.00.00, 16.07.2026

## ALLGEMEINE BAUBESCHREIBUNG
ALLGEMEINE BAUBESCHREIBUNG

Lage der Baustelle:
Die Hans-Verbeek-Schule wird über die Straßen "Im Auel" bzw. "Eifelring" erschlossen.
Stadt Euskirchen, Bundesland NRW, angebunden an die Autobahn A 1.

Allgemeines:
Es werden die Lichtbänder der Hans-Verbeek-Schule abgebrochen und teilweise ersetzt.

Die Schule besteht aus verschiedenen Gebäudeabschnitten mit unterschiedlichen Baujahren.

Die hier ausgeschriebenen Sanierungsarbeiten beziehen sich auf den Anbau aus dem Jahr 1990.

Für Baustelleneinrichtung und Lagerflächen sind ausreichend Flächen vorhanden, die durch die örtliche Bauleitung angewiesen werden.

Nähere Erläuterung der Nutzung:
Förderschule

Grundstücksbeschaffenheit:
bebautes und befestigtes Grundstück

## ALLGEMEINE TECHNISCHE VERTRAGSBEDINGUNGEN
ALLGEMEINE TECHNISCHE VERTRAGSBEDINGUNGEN

Verbindlich und maßgebend für die Ausführung, Ausschreibung, gemeinsames Aufmaß und Abrechnung, sowie alle Lieferungen ist die VOB/C.

Der Bieter hat dem Bauherrn vor Arbeitsbeginn den verantwortlichen deutschsprachigen Baustellenleiter schriftlich anzuzeigen.

Wenn in der Leistungsbeschreibung nichts anders vermerkt, wird anfallender Schutt und Schrott Eigentum des AN und ist fachgerecht von diesem zu entsorgen. Die anfallenden Kosten für Abfahren und Deponiegebühren sind im Einheitspreis mit einzurechnen.

Für die Ausführung der Dachdeckung gilt das Regelwerk des Deutschen Dachdeckerhandwerks, bestehend aus Grundreglen, Fachregel, Hinweisen, Merkblättern und Produktdatenblätter.

Das Arbeits- und Schutzgerüst wird bauseits gestellt!

## 16 DACHDECKER- UND KLEMPNERARBEITEN

### 1 DACHDECKER- UND KLEMPNERARBEITEN 2.BA

#### Titel 1.1 BAUSTELLENEINRICHTUNG

*Hinweis: Hinweis*
Das Arbeits- und Schutzgerüst wird bauseits gestellt!

**1.1.010 Baustelleneinrichtung**
Baustelleneinrichtung in der dafür nach Baustellenplan zu Verfügung gestellten Fläche (ca. 6m x 10m), für die eigenen Arbeiten vorhalten und nach Abschluss der eigenen Arbeiten beseitigen.

Erforderliche Krangestellungen sind bei der Kalkulation zu berücksichtigen.
Menge: 1,000 Psch

**1.1.020 Vorhalten Baustelleneinrichtung**
Vorhalten der Baustelleneinrichtung.
Menge: 12,000 Wo

**1.1.030 Baustellen-WC**
Liefern und Aufstellen und Vorhalten eines Baustellen-WCs, einschl. Reinigung. Grundvorhaltung 4 Wochen.
Menge: 1,000 Stk

**1.1.040 Überleihungszeit WC**
Überlassung das Baustellen-WC über die Grundeinsatzzeit hinaus, Gebühr pro zusätzlicher Woche.
Menge: 24,000 Wo

#### Titel 1.2 ABBRUCHARBEITEN

**1.2.010 Dachrinnen abbrechen**
Vorhandene vorgehängte halbrunde Dachrinnen aus Zinkblech komplett, einschl. Rinneisen, Traufblech usw., abbrechen.
Abbruchmaterial vom Dach herunterschaffen, abfahren und sach- und fachgerecht entsorgen, einschl. aller Entsorgungskosten- und Entsorgungsnachweise.
Menge: 25,000 m

**1.2.020 Steildachfläche abbrechen**
Vorhandene Eindeckung aus Betondachsteinen abbrechen,
einschl. Lattung und Konterlattung, aller Unterkonstruktionen, Unterspannbahn, Aufdachdämmung 10 cm, sämtliche Befestigungen und Nägel, Vermörtelungen an Ortgängen und First, Firstziegel, Ortgangziegel, Sanitärlüfter, alle Wandanschlüsse aus Blei oder Zink und Dachhaken usw..

Abbruchmaterial vom Dach herunterschaffen, abfahren und sach- und fachgerecht entsorgen, einschl. aller Entsorgungskosten- und Entsorgungsnachweise.

Dachneigung: ca. 7- 25°
Menge: 45,000 m²

**1.2.040 Abbruch der vorhandenen Lichtbänder**
Vorhandene Lichtbänder einschl. aller Anschlussteile, Verwahrungen, Zinkstehfalzfassade, Mineraldämmung, Holzkonstruktion etc. abbrechen.
Abbruchmaterial vom Dach herunterschaffen, abfahren und sach- und fachgerecht entsorgen, einschl. aller Entsorgungskosten- und Entsorgungsnachweise.

Siehe Fotos.

Lichtband 1: 24,50 m x 1,90 m x  1,20 m (lxbxh)
Material: Plexiglas, Metall, Zinkstehfalz und UK, Dämmung

Lichtband 2: 11,90m m x 1,25 m x  0,6 m (lxbxh)
Material: Plexiglas, Metall

Lichtband 3: 6,17 m x 0,85 m x  0,6 m (lxbxh)
Material: Plexiglas, Metall

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Menge: 1,000 Psch

**1.2.050 Seitenfenster Flur**
Vorhandenes Seitenfenster einschl. aller Anschlussteile, etc. abbrechen.
Abbruchmaterial vom Dach herunterschaffen, abfahren und sach- und fachgerecht entsorgen, einschl. aller Entsorgungskosten- und Entsorgungsnachweise.

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Menge: 1,000 St

**1.2.060 Flachdach Bitumen**
Vorhandene bitumiöse Abdichtungslagen (2-lagig) einschl. aller Anschlussteile, Dachabflüsse komplett abrechen.
Abbruchmaterial vom Dach herunterschaffen, abfahren und sach- und fachgerecht entsorgen, einschl. aller Entsorgungskosten- und Entsorgungsnachweise.
Position: Flachdächer a, b, c
Menge: 62,000 m²

**1.2.070 Flachdach Wärmedämmung**
Verklebte Wärmedämmung, d= 8 cm, PUR abbrechen.
Abbruchmaterial vom Dach herunterschaffen, abfahren und sach- und fachgerecht entsorgen, einschl. aller Entsorgungskosten- und Entsorgungsnachweise.
Position: Flachdächer a, b, c
Menge: 62,000 m²

**1.2.080 Holzschalung**
Holzschalung, d= 2 cm, abbrechen.
Abbruchmaterial vom Dach herunterschaffen, abfahren und sach- und fachgerecht entsorgen, einschl. aller Entsorgungskosten- und Entsorgungsnachweise.
Position: Flachdächer a, b, c
Menge: 25,000 m²

**1.2.090 Zinkstehfalzfassade**
Vollständiger Rückbau einer bestehenden Außenwandbekleidung aus Zinkstehfalz.

Demontage der Zinkscharen inklusive aller Haften und Befestigungen.

Kompletter Rückbau der hölzernen Trag- und Konterlattung inklusive Dübeln.

Fachgerechter Ausbau der vorhandenen Wärmedämmung (Mineralwolle/Hartschaum).

Sortenreines Trennen, Verladen, Abtransport und fachgerechte Entsorgung aller Materialien.

Abbruchmaterial vom Dach herunterschaffen, abfahren und sach- und fachgerecht entsorgen, einschl. aller Entsorgungskosten- und Entsorgungsnachweise.
Menge: 15,000 m²

**1.2.100 Notabdichtung**
Abspannen der Dachflächen mit großformatigen Folien als kurzzeitig erforderliche Notabdichtung, einschl. Rückbau.
Menge: 180,000 m²

#### Titel 1.3 DACHDECKERARBEITEN

*Hinweis: ------- Schrägdach 25 °------*

**1.3.010 Aufdachdämmung**
Aufdachdämmung auf Holzschalung

Polyiso-Hartschaumplatte (PIR), nach
DIN EN 13165
Mit beidseitigen Deckschichten aus Aluminium und oberseitig mit zusätzlicher
Polymerbitumenbahn mit jeweils 10 cm
Horizontal- und Vertikalüberlappung,
durchgehend selbstklebend, sowie rechtwinkligem Nut- und Federfalz.

- Länge: z.B. 1,80 m (Außenmaß)
- Breite: z.B. 1,20 m (Außenmaß)
- Brandverhalten: E (EU) B2 (D)
- Anwendungstyp: DAD
- Wärmeleitfähigkeitsstufe WLS 023
- Gepr. nach Index > 250
(extrem hohe Dimensionsstabilität)
- ZVDH Klasse: UDB-A

liefern und auf den Untergrund aus
Holzschalung und Luftdichtheitsschicht fachgerecht verlegen. Die Dämmelemente versetzt anordnen und dicht
stoßen.

Plattendicke: 80 mm

Leitprodukt: BauderPIR PLUS
Menge: 20,000 m²

**1.3.020 Dampfbremsfolie**
Dampfbremsende Schicht auf Schalung

Sparrenabstand e= 65-68 cm

UV beständige Dampfbremsfolie aus
Aluminiumverbund

Dicke: ca. 0,6 mm
Baustoffklasse B2
sd-Wert > 120 m

liefern und fachgerecht verlegen.
Überdeckung mind. 10 cm. Nähte und Stöße
verdeckt mech. befestigen, Stöße versetzt
anordnen. Nahtklebebereich mit Anpressdruck
schließen.
Menge: 20,000 m²

**1.3.030 Konterlattung**
Dachfläche mit scharfkantigen Fi/Ta.- Dachlatten, gemäß DIN 68365, als Konterlattung durch die vorhandene Dämmung in den Sparren (a= 65 cm) verschrauben und einlatten. Einschließlich der zugelassenden Befestigungsmaterialien.
Lattenstärke: 30/50mm
Sortierklasse. S10 nach DIN 4074-1
Menge: 20,000 m²

**1.3.040 Traglattung**
Dachfläche mit scharfkantiger Fi/Ta.- Dachlatten, gemäß DIN 68365, als Traglattung entsprechend dem Betonsteinabstand einlatten.
Lattenstärke: 30/50mm
Sortierklasse: S10 nach DIN 4074-1
Menge: 20,000 m²

**1.3.050 Betondachsteine**
Betondachsteine DIN EN 490 liefern (Kleinflächen)
und Dachfläche sach- und fachgerecht eindecken.
Format wie Bestand.

Oberfläche matt (Standard), Farbton rot
Menge: 20,000 m²

**1.3.060 Verklammerung**
Verklammerung der Dachsteine der Vorposition mit Universal-Sturmklammern nach DIN EN 14437, nach Windsogberechnung.
Menge: 20,000 m²

**1.3.070 Traufentlüftungsgitter**
Traufentlüftungsgitter aus einem Aluminiumlochblech, Farbe natur, liefern und entlang der Trauflinien verlegen.

Einbauort: Traufe Flachdächer
Menge: 50,000 m

**1.3.080 Ziegelschnitte, gerade und schräg**
Zulage zur Pos. 050 für gerade und schräge Schnitte der Dachziegel an Ortgängen, Kehlen und Dachaufbauten, einschl. zusätzlicher Befestigungsmaßnahmen der gekürzten Ziegelstücke.
Menge: 30,000 m

**1.3.090 Lüfterziegel**
Belüftungs-Ziegel, passend Material der Pos. 050, liefern und einbauen.
Menge: 20,000 St

**1.3.100 Schalung**
Schalung an Traufen, Kehlen liefern und anbringen.
- rauhe Schalung, d = 24 mm, imprägniert

Untergrund: Konstruktionshölzer/Sparren
Menge: 25,000 m²

*Hinweis: ------------- Flachdach -------------*

**1.3.110 Untersichtschalung**
Untersichtschalung aus Nut- und Federbrettern, gehobelt, liefern und auf Dachkonstruktion
(Sparren) verdeckt montieren.

Holzart : Fichte / Tanne
Sortierklasse : A
Holzfeuchte : trocken (um <= 20%)
Brettdicke : mind. 19,5 mm
Brettbreite : max. 110 mm
Menge: 55,000 m²

**1.3.120 Untergrund säubern**
Vorhandenen Untergrund von Staub und losen Teilen säubern und besenrein abfegen.
Menge: 95,000 m²

**1.3.130 Untergrundvorbehandlung Wassersaugen**
Wassersaugen des vorhandenen Restwassers auf der Dachfläche mittels Wassersauger maschinell absaugen und entsprechend in Dachabläufe o. Ä. ableiten.
Menge: 95,000 m²

**1.3.140 Untergrundvorbereitung Oberflächentrocknung**
Oberflächentrocknung des vorhandenen Untergrundes aus vorhandener Bitumendachbahn (Dampfsperre) mittels Flächenbrenner zur fachgerechten Weiterbearbeitbarkeit trocknen.
Menge: 95,000 m²

**1.3.150 Dampfsperr- und Abdichtungsbahn**
Elastomerbitumen-Dampfsperr- und Ausgleichs-Schweißbahn, oberseitig breite ununterbrochene THERM-Streifen aus wärmeaktivierbarem Selbstklebebitumen, SYNTAN-Beschichtung und Sicherheitsnaht, unterseitig unterschiedlich breite unterbrochene THERM-Streifen aus wärmeaktivierbarem Selbstklebebitumen und SYNTAN-Beschichtung, d = 4,0 mm, Einlage Aluminium- Verbundträger, sd > 1.500m, durch rückstandsfreies Abflämmen der unterseitigen Folie auf den Dachflächen aufkleben, an den Rändern bis OK Dämmung / Flankendämmung hochführen.
Im Bereich von Durchbrüchen und Anschlüssen ist die Bahn dampfdicht anzuschließen bzw. hochzuführen. Nähte und Stöße mind. 8 cm breit vollflächig verschweißen und andrücken.
Leitfabrikat: JACO, G200 S4 Al 01
angebotenes Fabrikat/Typ:
Menge: 95,000 m²

**1.3.160 Wärmedämmung**
Wärmedämmung, d = 60 mm, aus Poystyrol-Hartschaum (032 DAA dm) nach DIN EN 13163 und DIN V 4108-10, Anwendungsgebiet DAA dm, Wärmeleitfähigkeitsgruppe 032, Baustoffklasse B1 nach DIN 4102, fachgerecht fachgerecht durch Anflämmen der Bahn dichtgestoßen verlegen
Nach GEG 2024 U-Wert = 0,24W/m² einhalten.
Menge: 55,000 m²

**1.3.170 Gefälledämmung**
EPS-Gefälledämmung dm/40,
bestehend aus keilig geschnittenen Polystyrol- Hartschaumplatten (EPS 032 DAA dm), 100 x 120 cm,
nach DIN EN 13163 und DIN V 4108-10,
Anwendungsgebiet DAA dm,
Wärmeleitfähigkeitsgruppe 032,
Baustoffklasse B1 nach DIN 4102,
inkl. Kehl- und Gratplatten, dichtgestoßen nach mitgeliefertem Positionsplan aufkleben.
Gefälle: 2 %
Anfangsdicke: 20 mm
Enddicke:  bis 180 mm
angebotenes Fabrikat/Typ:
Nach GEG 2024 U-Wert = 0,24W/m² einhalten.
Menge: 55,000 m²

**1.3.180 Dachabdichtung Bitumen**
2-lagige Dachabdichtung wie folgt herstellen:

1. Lage: kaltselbstklebende Abdichtungsbahn
Leitfabrikat: BauderTEC KSA DUO

2. Lage: Oberlage
Leitfabrikat: Bauder Diamant Polymerbitumen-Schweißbahn
liefern und auf die untere Lage aufschweißen.

Die Dachabdichtung wird an aufgehenden Bauteilen und an den Attikainnenseiten ca. 20-30 cm hochgeführt.

angebotenes Fabrikat/Typ:

1. Lage:

2. Lage:
Menge: 95,000 m²

**1.3.190 Wandanschlussschienen**
Befestigung der Dachabdichtung an aufgehenden Bauteilen und Attiken nach den Flachdachrichtlinien, mit Wandanschlussschienen aus Aluminiumprofile,
obere Fuge dauerelastisch  versiegeln,
liefern und montieren.
Menge: 60,000 m

**1.3.200 Attikaabschluss**
Attikaabschluss wie folgt liefern und herstellen:
Holzunterkonstruktion bestehend aus OSB-Platten und
Keilbohlen, b = ca. 500 mm, einschl. Kronendämmung d = 60
mm, liefern und auf der Attika montieren und mit einer
Bitumenbahn als Trennlage abdecken.
Menge: 10,000 m

**1.3.210 Flachdachabschluss**
Flachdachabschluss für Bitmenbahnen d= 5,0 mm, bestehend aus:

- Abschlussprofil, Profilhöhe: 175 mm,
Oberfläche: Alu Natur,
mit außenseitig UV-beständiger Schutzfolie
Materialdicke d = 1,5 mm,

- Gelenksystemhalter der voneinander unabhängig Höhen-, Seiten- und Neigungsausgleich ermöglicht, bestehend aus:
Halter für das 175 mm Abschlussprofil,
Gelenk mit Edelstahl-Spannschraube,
Gelenkwinkel mit Stanzungen zur Montage auf den Untergrund,
Edelstahl-Spannexzenter zur werkzeuglosen Höhenverstellung des Halters,
Edelstahl-Gleitsystemfeder zur werkzeuglosen De-/Montage des Abschlussprofils
Standard-Halterabstand 1,50 m

- Trägerprofil für den Anschluß von Bitumen-Schweißbahn, einschl. Stoßverbindern

liefern und flucht- und höhengerecht montieren, einschl. Befestigungsmaterial.
Menge: 10,000 m

**1.3.220 Zulage für Pulverbeschichtung**
Zulage für Oberflächenbehandlung der Abschlussprofile der Vorpostion, Pulverbeschichtung RAL nach Wahl des AG
Menge: 10,000 m

**1.3.230 Auflageprofil**
Auflageprofil, gekantet, Materialdicke d = 1,5mm
aus Aluminium, Auflagebreite 70 mm zur Anführung der Anschlussbahn in den Blendenkopf ohne Dämmkeil liefern und montieren.

Die Auflageprofile werden von unten in die auf der abgerundeten Innenseite des Trägerprofils dafür vorgesehene Öffnung eingesteckt und anschließend in einer Drehbewegung zur Dachfläche abgesenkt. Um eine Verklebung zwischen Auflageprofil und Anschlussbahn zu vermeiden, ist eine Trennlage vorzusehen z.B. Schutzfolie belassen.
Passend zu dem System des Flachdachabschlussprofils.
Menge: 10,000 m

**1.3.240 Attika-Ablauf DN 100 horizontal**
Attika-Dachablauf DN 100 horizontal,
Dachablauf aus PUR, einschl. Attika-Einlaufteil aus PUR mit VA-Siebplatte liefern, einbauen und eindichten

Leitfabrikat: Attika-Meso-Gully DN 100

angebotenes Fabrikat/Typ:
Menge: 3,000 St

**1.3.250 Notüberläufe**
Notüberläufe DN 70-150 mm horizontal, liefern, einbauen und eindichten

Leitfabrikat: Grumbach

angebotenes Fabrikat/Typ:
Menge: 3,000 St

**1.3.260 Kragengully DN 100**
wärmegedämmt, FCKW-frei, mit Kiesfangkorb,
inkl. Befestigungssatz und eingeschäumter Anschlussbahn (Bitumen, PVC oder Sonderfolie)
liefern und an den vorhandenen Fallrohren anschließen.
Leitfabrikat: Grumbach
angebotenes Fabrikat/Typ:
Menge: 2,000 St

**1.3.280 Lichtband Flur**
Leitprodukt:
Velux Lichtband als Komplettsystem.

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
Lage: Flur

Lieferung und Montage eines Lichtband als Komplettsystem mit werksseitig vorgefertigten Produkten. Das Lichtband enthält alle erforderlichen Einzel-Komponenten zur Fertigstellung. Die technischen Daten für die Leistung des Lichtband müssen vom planungsverantwortlichen genehmigt werden.

Das Komplettsystem ist inkl. Lieferung und Montage einschließlich aller erforderlichen Nebenarbeiten und Bedarfsmaterialien, wenn in den Einzelpositionen nicht gesondert vermerkt, zu kalkulieren.

Der für die Montage des Lichtband notwendige Kran inklusive sonstiger Hebewerkzeuge (z.B. Vakuum-Glassauger) ist in die einzelnen Positionen mit einzukalkulieren und wird nicht gesondert vergütet. Bestehende Bauteile sind gegen Beschädigung mit geeigneten Mitteln zu schützen.

Produkt Beschreibung

Lichtband

Neigung des Lichtband = 2°
Gesamt m² der Oberfläche: 10.35 m²
Gesamt m² der Innenlichte: 7.25 m²
Höhe Aufsatzkranz: 600.00 mm
Gesamtanzahl der Elemente: 4 Stk
Lichtes Rohbaumaß ca.: 11890 x 630  (BxL) mm (± 5 mm)
Das Produkt muss der Norm EN 14351-1:2006+A1:2010 Fenster und Türen - Produktnorm, Leistungseigenschaften - Teil 1 entsprechen.

Typ Werksseitig vorgefertigte festverglaste und Lüftungs-Elemente, jeweils mit einem Aufsetzkranz sowie einer Top-Unit, bestehend aus einem Rahmen mit Eckverbindern, sowie Verglasung mit rahmenloser Innenansicht.

Material / Farben Gedämmter Aufsetzkranz als Holz-EPS-Konstruktion mit beschichteten Aluminium-Profilen.

Oben:
- Wasserfestes Kiefernholz
- mit wasserbasierter Beschichtung, RAL 9010 - Reinweiß, Glanzgrad 10

Außen:
- Wasserfeste Mehrschicht-Holz-Verbundplatte

Innen:
- Wasserfeste Mehrschicht-Holz-Verbundplatte
- Anschlussleiste Innenprofil aus Aluminium, beschichtet, RAL 9010 - Reinweiß
Isolierglaseinheit:
Rahmen aus Aluminium (5 mm)
mit vorab montierten Eckverbindungen aus Edelstahl
Oberflächen pulverbeschichtet
Farbe: RAL 7043 - Verkehrsgrau B, Glanzgrad 30

Verglasungen
Die Verglasung muss eine Isolierglaseinheit mit "Warm-Edge"-Abstandhalter (warme Kante) sein.
Der Aufbau der Verglasung muss aus einer äußeren ESG-Scheibe, einer mittleren ESG-Scheibe und einem inneren Verbundsicherheitsglas bestehen.
Ein zusätzlicher Randsiebdruck dient als optisch ansprechender Abschluss und als UV-Schutz für Dichtungen sowie für die darunterliegende Konstruktion. 115 mm breit (50 mm an der Seite des Trägers bei den Element-Stößen), Farbe: Schwarz

Glas Typ
Anzahl Elemente mit diesem Verglasungstyp: 4
Glasbezeichnung: 3-Scheiben Isolierverglasung
Scheibenspezifikation: 8H Sun1 - 18 Argon - 6H - 18 Argon - 10.76F LowE (55.2)
Wärmedurchgangskoeffizient Glas: Ug ≤ 0.5 W/m²K
Gesamtenergiedurchlassgrad: g = 30 %
Lichtdurchlässigkeit (τV): 55 %
UV-Transmissionsgrad: τUV ≤ 0.1 %
Schalldämmmaß Verglasung: Rw (C,Ctr): ≥ _45_2_4 dB
Durchwurfhemmende Verglasung DIN EN 356: mind. Klasse NPD/NPD/P2A

Motor / Ansteuerung
(Komfortlüftungs-Element)
Kettenmotor: Leistungsaufnahme 24 V DC (max. 10% Restwelligkeit).
Stromverbrauch: max. 2,0 A,
Ansteuerung über Hersteller Systemkomponenten

Produkt-Liste

Festverglaste Elemente
2 Stk Abmessung: 2875 x 630 mm,
Verglasung: 3-Scheiben Isolierverglasung 31V Sun1TG,

Wärmedurchgangskoeffizient des gesamten Fensters gemäß EN 14351-1: Uw > 1.2 W/m²K
Schalldämmwert Gesamt Rw (C,Ctr): > 45 (-2,-4) dB
Durchsturzsicher nach DIN 18008-6:2018.
Durchwurfhemmung (DIN EN 356): Klasse P2A
Widerstandsfähigkeit gegen Windlast nach EN 12210 > Klasse C5. Für Fensterbreiten und -höhen größer als Produktgröße 1170 x 1170 k.A.
Schlagregendichtheit nach EN 12208:> E1200
Luftdurchlässigkeit nach DIN EN 12207:Klasse 4.
Für Fensterflächen größer als Produktgröße 1170 x 1170 + 50%
Brandverhalten nach EN 13501: mind. Klasse B, s1-d0

Komfort-Lüftungs Elemente
2 Stk Abmessung: 2875 x 630 mm

Verglasung: 3-Scheiben Isolierverglasung 31V Sun1TG,
Wärmedurchgangskoeffizient des gesamten Fensters gemäß EN 14351-1: Uw > 1.2 W/m²K
Schalldämmwert Gesamt Rw (C,Ctr): > 45 (-2,-4) dB
Durchsturzsicher nach DIN 18008-6:2018.
Durchwurfhemmung (DIN EN 356): Klasse P2A
Widerstandsfähigkeit gegen Windlast nach EN 12210 > Klasse C5. Für Fensterbreiten und -höhen größer als Produktgröße 1170 x 1170 k.A.
Schlagregendichtheit nach EN 12208:> E1200
Luftdurchlässigkeit nach DIN EN 12207:Klasse 4. Für Fensterflächen größer als Produktgröße 1170 x 1170 + 50%
Brandverhalten nach EN 13501: mind. Klasse B, s1-d0

Elektrische Produkte

2 Stk KLC 410 - Steuereinheit
1 Stk KLR 200 WW - Control Pad
Menge: 1,000 St

**1.3.290 Lichtband Eingangshalle**
Leitprodukt: Velux Lichtband 5°- 30°
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
Lieferung und Montage eines Lichtband als Komplettsystem mit werksseitig vorgefertigten Produkten. Das Lichtband enthält alle erforderlichen Einzel-Komponenten zur Fertigstellung: Profile, Verglasung, Befestigungsmaterialien, Randanschlüsse und Außenabdeckung. Die technischen Daten für die Leistung des Lichtbandes müssen vom planungsverantwortlichen genehmigt werden.

Das Komplettsystem ist inkl. Lieferung und Montage einschließlich aller erforderlichen Nebenarbeiten und Bedarfsmaterialien, wenn in den Einzelpositionen nicht gesondert vermerkt, zu kalkulieren.

Lichtband
Lichtband
Neigung des Lichtband = 7º
Gesamtanzahl der Elemente: 7 Stk
Lichtes Rohbaumaß ca.: 7056 x 1897 (BxL) mm (± 5 mm)
Das Produkt muss der Norm EN 14351-1:2006+A1:2010 Fenster und Türen - Produktnorm, Leistungseigenschaften - Teil 1 entsprechen (außer Blindpaneele).

Material / Farben Profil mit einer inneren Ansichtsbreite (Stoß von zwei Elementen) von ca. 57 mm (± 2 mm), linearer Ausdehnungskoeffizient: max. 6,0 (10-6 m/mK), Profil Innenfarbe: RAL 9010 - Reinweiß.

Außenseitige Abdeckungen aus stranggepresstem Aluminium, mind. 1,5 mm stark, Breite: ca. 93mm (± 5mm), mit kratzfester Pulverbeschichtung, Außenfarbe: Noir 2100 Sable YW Akzo Nobel Granite 60 (Granitgrau).

Weitestgehend vorgefertigte Verblechungen, angepasst an die spezifischen Größen der Fensterelemente. Aluminiummaterial mind. 1 mm Stärke, pulverbeschichtet, Farbe des Eindeckrahmens außen: NCS S 7500-N (RAL 7043) Glanzgrad 30 (Verkehrsgrau).

Leistung
Gesamte aerodynamische Fläche ohne Windableitwand, ohne Seitenwind (Aa Wand) (EN 12101-2) > 0.0 m²
Gesamte geometrische Öffnungsfläche (Ac) nach EN13141-1 > 1.16 m²
Gesamt-Stromaufnahme aller Komfort-Lüftungs-Fensterelemente bis zu 4 AMP

Verglasungen
Die Verglasung muss eine Isolierglaseinheit mit "Warm-Edge"-Abstandhalter (warme Kante) sein. Der Aufbau der Verglasung muss aus einem inneren Verbundglas und einer verlängerten, äußeren Glasschicht (Stufen-Glas) bestehen, die das untere Querprofil komplett abdeckt und Regenwasser aus der Konstruktion nach außen ableitet.

Glas Typ
Anzahl Fensterelemente mit diesem Verglasungstyp: 14
Glasbeschreibung: 3-Scheiben Isolierverglasung
Glasaufbau (von außen nach innen): 8mm Sun1 Float Toughened - 12mm TGI+argon - 4mm Float TVG - 12mm TGI+argon - 10,76mm 55.2 Thermofloat 1,1 Heat strenght
Wärmedurchgangskoeffizient Glas: Ug< 0.7 W/m²K
Gesamtenergiedurchlassgrad: g = 24 %
Lichttransmissionsgrad: τV ≥ 45 UV-Transmissionsgrad: τUV ≤ 0 %
Schalldämmmaß Verglasung: Rw (C,Ctr): ≥ 42 (-2;-6) dB Durchwurfhemmende Verglasung DIN EN 356: mind. Klasse P2A
Motor / Ansteuerung
(Lüftungs-Fensterelemente) 24 V DC Ansteuerung über Hersteller Systemkomponenten
- Öffnungsgeschwindigkeit ca. 7 mm/s

5 Stk. Festverglaste Fensterelemente
Abmessung: 1000 x 1800 mm, Verglasung: 3-Scheiben Isolierverglasung Typ 17T Sun1 TG,
Wärmedurchgangskoeffizient des gesamten Fensters gemäß EN 14351-1: Uw < 1.1 W/m²K
Schalldämmwert Gesamt Rw (C,Ctr): > 42 (-2;-6) dB
Durchsturzsicher und betretbar nach DIN 18008-6:2018.
Ballwurfsicher nach DIN 18032-3:2018-11.
Widerstandsfähigkeit gegen Windlast nach EN 12210 > Klasse C5
Schlagregendichtheit nach EN 12208:> E1200
Luftdurchlässigkeit nach DIN EN 12207:Klasse 4
Brandverhalten nach EN 13501-1 + A1: mind. Klasse B, s1-d0
Verhalten bei Beanspruchung durch Feuer von außen nach EN 13501-5 + A1:2009:>BROOF(t1) ;BROOF(t4)

2 Stk. Komfort-Lüftungs Fensterelemente

Abmessung: 1000 x 1800 mm, Verglasung: 3-Scheiben Isolierverglasung Typ 17T Sun1 TG (Sonnenschutzverglasung)
Wärmedurchgangskoeffizient des gesamten Fensters gemäß EN 14351-1: Uw 1.1 W/m²K
Schalldämmwert Gesamt Rw (C,Ctr):  >42 (-2;-6) dB
Durchsturzsicher und betretbar nach DIN 18008-6:2018.
Ballwurfsicher nach DIN 18032-3:2018-11.
Widerstandsfähigkeit gegen Windlast nach EN 12210 > Klasse C5
Schlagregendichtheit nach EN 12208: >E1200
Luftdurchlässigkeit nach DIN EN 12207:Klasse 4
Brandverhalten nach EN 13501-1 + A1: mind. Klasse B, s1-d0
Verhalten bei Beanspruchung durch Feuer von außen nach EN 13501-5 + A1:2009:BROOF(t1) ;BROOF(t4)

1 Stk.
Verblechung  Vollständiges Set, bestehend aus Abdeckungen und Verblechung, vorgefertigt für jede spezifische Elementgröße. Alle Komponenten müssen einbaufertig angeliefert werden, sodass keine Anpassungen auf der Baustelle erforderlich sind

2 Stk.
System-Dampfsperr-Anschlussstreifen zur Vermeidung von Kondensatbildung in der Dachkonstruktion. Als Anschluss an die Dampfsperre des Gebäudes. Höhe 200 mm, Länge 10 000 mm. Inklusive EPDM-Klemmprofil zur sicheren Verbindung mit den Elementen. Material: Polyethylen (PE-LD) 150 µm.

Lieferung und fachgerechter Einbau von Wärmedämmung in den Trauf-, First-, und Ortgangbereichen zwischen der Unterkonstruktion und der Verblechung.
Die zu verwendende Dämmung besteht aus einer Mineralfaser mit der Baustoffklasse A1 und einem WLG von max. 035.
Wärmedämmung von ca. 4.11 m² mit einer Dicke von 120-140mm benötigt.
Die Wärmedämmung ist gegen Baufeuchte und aufsteigende Feuchtigkeit zu schützen.

Elektrische Produkte
2 Stk KLC 410 - Steuereinheit
1 Stk KLR 200 WW - Control Pad

Eine Abstimmung mit den Folgegewerken ist einzukalkulieren. Insbesondere beim Anschluss der dampfdichten Ebene.
Menge: 2,000 St

**1.3.300 Unterkonstruktion Lichtband**
Errichten einer wärmegedämmten Holz-Unterkonstruktion mit oberseitiger Holzleiste zur Aufnahme der vorgenannten Fensterelemente, an den Längskanten der Unterkonstruktion, nach den geometrischen Vorgaben vom Hersteller.

Die zulässige horizontale und vertikale Biegung darf l/400 nicht übersteigen.

b=20 cm
h= 70 - 95 cm

inkl. Mineralwolldämmung WLG 035
d=18 cm

Aussenseite: rauhe Schalung d=22 mm
Unterseite, Innenseite, Oberseite OSB d = 22mm
Unterkonstruktion Vollholz 80 x 160 mm

Jeweils ein Rechteck mit den Maßen
(lxbxt) 7,45 m x 2,25 m x 0,20 m herstellen und auf dem Dach montieren.

An der Oberseite der Holzkonstruktion ist in voller Länge zwei Holzprofile (bxh) 10 cm x 2,5 cm zu montieren, an dem das Lichtband befestigt werden kann.

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Menge: 2,000 St

**1.3.310 Belüftungsschnecke**
Erstellung einer Belüftungsschnecke
an der Traufe der Lichtbänder aus Position 290
und an aufgehenden Bauteilen im Bereich des 7° Daches.
Mindestens 200 cm²/m Luftdurchlass.

Länge: l = 1 m
Höhe: h= 0,25 m

Lieferung und Montage mit folgenden Materialien:

4 Stk./ Meter
Holzstiele 60/60 waagerecht, Länge l= 20 cm

4 Stk./ Meter
Holzstiele 60/60 senkrecht, Länge l= 20 cm

Schalbrett d= 23 mm,
Länge l= 1 m, Breite b= 20 cm

Schalbrett d= 23 mm,
Länge l= 1 m, Breite b= 15 cm

Schalbrett d= 23 mm,
Länge l= 1 m, Breite b= 20 cm

Alu Lüftungsgitter 30 x 70 mm
Materialstärke 0,6-0,7 mm
Länge l= 1 m

Abdeckung Zink natur vorbewittert,
zweifach abgekantet mit Tropfkante auf Holzkonstruktion
fachgerecht ohne Materialdurchdringung montieren.
Materialstärke 0,7 mm
Breite b= 35 cm
Länge l= 1 m

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Menge: 25,000 m

*Hinweis: ------ 7° Dach ---------*

**1.3.320 Untersichtschalung**
Untersichtschalung aus Nut- und Federbrettern, gehobelt, liefern und auf Dachkonstruktion
(Sparren) verdeckt montieren.

Holzart : Fichte / Tanne
Sortierklasse : A
Holzfeuchte : trocken (um <= 20%)
Brettdicke : mind. 19,5 mm
Brettbreite : max. 110 mm
Menge: 50,000 m²

**1.3.330 Dampfbremsfolie**
Dampfbremsende Schicht auf Schalung

UV beständige Dampfbremsfolie aus
Aluminiumverbund

Dicke: ca. 0,6 mm
Baustoffklasse B2
sd-Wert > 120 m

liefern und fachgerecht verlegen.
Überdeckung mind. 10 cm. Nähte und Stöße
verdeckt mech. befestigen, Stöße versetzt
anordnen.
Nahtklebebereich mit Anpressdruck schließen.
Menge: 50,000 m²

**1.3.340 Aufdachdämmung**
Wärmedämmung PIR BMI Braas DivoDämm Kompakt
Wärmebrückenfreie Vollflächendämmung
BMI Braas DivoDämm Kompakt, aus
Hochleistungsdämmstoff
PIR-Hartschaum nach DIN EN 13165,
Anwendungstyp DAD nach DIN 4108-10,
Baustoffklasse E nach DIN EN 13501-1,
Bemessungswert Wärmeleitfähigkeit:
0,027 W/(mK) bei d < 120 mm,
0,026 W/(mK) bei d >= 120 mm,
mit umlaufender Nut und Federausbildung,
beidseitig Spezialpapiervlies kaschiert,
diffusionsfähig.
Oberseitig werkseitig mit 3-lagiger,
regensicherer, diffusionsoffener und
winddichter Bahnenkaschierung, 150 g/m²,
Widerstandsklasse gegen Wasserdurchgang W1
nach EN 1928,
Widerstand gegen Luftdurchgang nach EN 12114
< 0,1 m³/(m²h50Pa), ZVDH Klassifizierung UDB-A,
winkelseitig überlappend, doppelseitig
selbstklebend für verklebte Unterdeckung.

Plattenmaß: 1240 x 2400 mm,
Deckmaß: 1220 x 2380 mm,
Plattendicke: ‘120‘ mm.

BMI Braas DivoDämm Kompakt liefern und auf
die vorhandene Schalung
fachgerecht verlegen.
Die Dämmelemente versetzt anordnen und
dicht stoßen. Verschnitte und
Nachbesserungen werden nicht extra
vergütet.

Wichtig: Die bestehende 7° Konstruktion ist vorab zu prüfen und die neue Dämmung darauf abszustimmen.
Menge: 50,000 m²

**1.3.350 Unterdeckung**
Divoroll Top Premium Unterdeckung,
nahtgefügt, mit Nageldichtband/-masse auf druckfester Dämmung (Klasse 2)

Dachfläche mit dampfdiffusionsoffener
Braas Divoroll Premium WU und den
dazugehörigen Systemkomponenten liefern,
auf vorhandener
druckfester Dämmung fachgerecht verlegen
und die Überdeckungen durch
Heißluftschweißen / Quellschweißen
mittels Tetrahydrofuran (THF) dicht
verschließen.
Die Perforationssicherung (Nagelabdichtung)
unterhalb der Konterlattung erfolgt mit Braas
Divoroll Nageldichtvlies.
Die Hersteller-Verarbeitungsvorschrift ist
hierbei besonders zu beachten.

Anschlüsse an Traufe, Dachdurchgänge
und aufgehende Bauteile sind mit
dazugehörigen Braas Premium WU
Systemkomponenten wie
Durchgangsmanschette,
Außenecke/Fertigecke fachgerecht
anzuschließen. Vor allem bei
Behelfsdeckung sind die hochgeführten Bahnen dicht an den
aufgehenden Bauteilen zu fixieren.

Die bestehende Unterdeckung ist
vorab zu prüfen. Die neue Unterdeckung ist
der bestehenden Bahn anzugleichen
und fachgerecht zu verbinden.

Wichtig: Die bestehende 7° Konstruktion ist vorab zu prüfen und die neue Unterdeckung darauf abszustimmen.
Menge: 50,000 m²

**1.3.360 Konterlattung**
Dachfläche mit scharfkantigen Fi/Ta.- Dachlatten, gemäß DIN 68365, als Konterlattung auf den vorhandenen Sparren (a= 65 cm) einlatten.
Lattenstärke: 40/60mm
Sortierklasse. S10 nach DIN 4074-1
Menge: 50,000 m²

**1.3.370 Traglattung**
Dachfläche mit scharfkantiger Fi/Ta.- Dachlatten, gemäß DIN 68365, als Traglattung entsprechend dem Betonsteinabstand einlatten.
Lattenstärke: 30/50mm
Sortierklasse: S10 nach DIN 4074-1
Menge: 50,000 m²

**1.3.380 Dachziegel Braas 7°**
Dachfläche (Dachneigung 7°) mit
profiliertem Dachstein Harzer Pfanne auf
vorhandener Lattung belegen,
einschließlich aller Befestigungsmaterialien.

Oberfläche: Classic Matt
Farbe: Klassisch- Rot

Halbe Dachsteine sind je nach Deckbreite zu
berücksichtigen.
Menge: 50,000 m²

**1.3.390 Ortgangziegel**
Deckung der Ortgänge mit Ortgangziegeln passend zum Material der vorherigen Position, trocken verlegen einschl. aller Materialien und Befestigungen.
Menge: 3,000 m

**1.3.400 Firstausbildung**
Deckung der Firste (Satteldach) mit Firstziegeln passend zum Material der Pos. 390, einschl. aller Materialien, bestehend aus Firststeinen, Firstklammern, Firstlatte und Firstlattenhalter, trocken verlegen mit Lüfterfirstelementen.
Menge: 8,000 m

**1.3.410 Ortgang Holzkonstruktion**
Holzunterkonstuktion für die Ausbildung des Dachrandes
liefern und einbauen.

3x Stichhölzer 80x200 mm
Länge l= 50 cm

1x Stirnbrett
Dicke d= 23 mm
Länge l= 2 m
Höhe h = 30 cm

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Menge: 1,000 St

#### Titel 1.4 KLEMPNERARBEITEN

**1.4.010 Dachrinne**
Vorgehängte halbrunde Dachrinne aus vobewittertem Titanzink, 5-teilig, einschliesslich Rinnenhaltern liefern und fachgerecht im erforderlichen Gefälle montieren.
Menge: 25,000 m

**1.4.020 Rinnenböden**
Titanzink-Rinnenböden, gebördelt liefern und einlöten.
Oberflächenqualität vorbewittert, rechts oder links.
Menge: 8,000 St

**1.4.030 Rinneneinhängstutzen NW100**
Rinneneinhängstutzen passend zu Dachrinne, NW100, halbrund, liefern und fachgerecht dicht einbauen.
Menge: 2,000 St

**1.4.040 Traufblech**
Traufblech aus vorbewittertem Titanzink d=0,7 mm als Rinneneinlaufblech, Abwicklung ca. 200 mm, liefern und mit verzinkten Nägeln befestigen.
Menge: 25,000 m

**1.4.050 Bleianschlüsse 7° Dach**
Anschlüsse im Übergang von der
7° Dachfläche zu aufgehenden Wand
und Lichtbändern mit geliefertem Walzblei
ausbilden und fachgerecht fixieren.

Materialdicke: 1,25 mm
Zuschnitt: ca. 40 cm
Menge: 50,000 m

**1.4.060 Bekleidung Doppelstehfalz Lichtbänder**
Bekleidungen (Kleinflächen) mit Bändern aus
Titan-Zinkblech Nr.0,70, vorbewitterte Tafelware, in Doppelstehfalztechnik, mit Standardscharen, Falze gekantet, mit strukturierter Trennlage (Vapozinc) auf vorhandenem Untergrund (Holzunterkonstruktion Lichtband), mit Fest- und Schiebehaften, liefern und montieren. Hafte aus nichtrostendem Stahl. Scharenbreite ca. 25 cm.
Materialstärke: 0,7 mm

Einbauort: Unterkonstruktion Lichtband Eingangsbereich
Menge: 20,000 m²

**1.4.070 Bekleidung Doppelstehfalz Giebelwände**
Bekleidungen mit Bändern aus
Titan-Zinkblech Nr.0,70, vorbewitterte Tafelware, in Doppelstehfalztechnik, mit Standardscharen, Falze gekantet auf vorhandenem Hohlzschalung mit Fest- und Schiebehaften, liefern und montieren. Hafte aus nichtrostendem Stahl.
Scharenbreite ca. 35 cm.
Materialstärke: 0,7 mm

Einbauort: Dachgiebelseiten
Menge: 15,000 m²

**1.4.080 Unterkonstruktion Zinkstehfalzfassade Giebelwände**
Unterkonstruktion für die Zinkstehfalzfassade liefern und einbauen.

Hölzer 10/10 im Abstand von ca. 65 cm auf bestehendem Mauerwerk ausrichten und montieren.

Zwischenräume lückenlos mit 10 cm PIR Fassadendämmung WLG 024 ausfachen.

Lieferung und Verlegung einer hochdiffusionsoffenen Fassadenbahn.Geeignet für hinterlüftete Metallfassaden.Winddichte Verklebung aller Stöße und Überlappungen.

Lieferung und Montage der vertikalen Trag- und Distanzlatten. Querschnitt für einen Hinterlüftungsraum von 50 mm.

Lieferung und Montage einer rauen Schalung aus Nadelholz.Dicke der Schalbretter: 22 mm.Spaltfreie oder leicht distanzierte Verlegung als direkter Deckuntergrund.

Einbauort: Dachgiebelseiten
Menge: 15,000 m²

#### Titel 1.5 STUNDEN

**1.5.010 Facharbeiter**
*** Bedarfsposition ohne GB
Facharbeiterstunde auf Nachweis auf Anweisung der Bauleitung.
Menge: 12,000 h

**1.5.020 Helfer**
*** Bedarfsposition ohne GB
Helferstunde auf Nachweis auf Anweisung der Bauleitung.
Menge: 12,000 h
